# Muster-Leistungsbeschreibung
Leistungsbeschreibung (GAEB 90, DA81)
Währung: EUR

## TX Floor SIC 01
Datum: 12.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

**00001.0001 Baustelle einrichten einschließlich Geräte**
Baustelle einrichten, An- und Abfuhr
aller benötigten Materialien, Geräte und
Maschinen. Räumen der Baustelle und
Wiederherstellung aller benutzten
Flächen in den ursprünglichen Zustand
einschließlich notwendiger
Zwischenreinigung.
Einheit: h

**00001.0002 Abklebearbeiten**
Zum Schutz vor Verschmutzungen sind
Türen, Fenster, Fußleisten, Maschinenfundamente,
Regale, Einrichtungsgegenstände mit geeignetem
Klebeband und Folie zu schützen.
Einheit: h

**00001.0003 Untergrunduntersuchung und -prüfung**
Untergrund Prüfung und Dokumentation gemäß gültigen
Regelwerken.
Einheit: m2

**00001.0004 Vorbehandlung mit geeigneten Mitteln, vorzugsw. mittels Strahlen**
Untergrundvorbehandlung mit geeigneten
Mitteln, vorzugsweise mittels
Stahlkugelstrahlverfahren, zur Erzielung
eines tragfähigen, sauberen und
tragfähigen Untergrundes, frei von
haftungsmindernden Schichten.
Einheit: m2

**00001.0005 Risse mechanisch aufweiten**
Einschneiden und Aufweiten von Rissen
entlang des Rissverlaufes mittels
Trennscheibe in einer Schnitttiefe von
mind. 2-3 cm.
Einheit: m

**00001.0006 Rissanierung mit einem 2K EP Sanierungsset**
Kraftschlüssige Rissverfüllung liefern und
herstellen nach Herstellerrichtlinien einbringen.

Eigenschaften:
Sehr schnell erhärtend
Tieftemperaturhärtend
Gute Penetrationsfähigkeit

Verbrauch:
ca. 1,1 kg/dm³  Remmers Epoxy CF 100 <6089>
evtl. ca. 1,0 kg/m²  Remmers Quarz 03/08 DF <4406>
Einheit: m

**00001.0007 Entfernen von Hohlstellen - Senkrechter Einschnitt um Fehlstellen**
Markieren von Fehl- und Hohlstellen und
durch fachgerechten Begrenzungsschnitt/Einschnitt
begrenzen.
Anschließend alle zweifelhaft
erscheindenden Teil bis zum tragfähigen
Untergrund entfernen.

Abbruchreste restfrei entfernen und fachgerecht
entsorgen.
Einheit: m2

**00001.0008 Aufmörteln mit einem 2K EP Mörtel mit Sieblinie (1:10)**
*** Bedarfsposition ohne GB
Kunstharzgebundener Mörtel bestehend aus einem
2-K EP-Bindemittel und Quarzsandsieblinie im
Mischungsverhältnis bis 1:10 GT.

Farbton: transparent

Produktkenndaten -
Im Anlieferungszustand:
Komponente A, Komponente B. Mischung,
Viskosität (25 °C): 870 mPa s, 200 mPa s, 600 mPa s,
Dichte (20 °C) 1,12 g/cm³, 1,03 g/cm³, 1,10 g/cm³,

Im ausreagierten Zustand:
Druckfestigkeit ca. 40 N/mm² *
Biegezugfestigkeit ca. 10 N/mm² *
* Epoxidharzmörtel 1 : 10 mit Normsand

Schadstellentiefe:  bis 50 mm
Schadstellengröße: beliebig

In den Einheitspreis ist das Liefern und
Herstellen der 2-K EP-Haftbrücke mit
einzukalkulieren.

Verbrauch:
Verbrauch für die Grundierung:
mind. 0,30 kg/m²  Epoxy ST 100 <1160>
Verbrauch für den Mörtel je mm Schichtdicke:
mind. 0,20 kg/m²  Epoxy ST 100 <1160>
ca. 2,00 kg/(m²+mm)  Selectmix 0/10 <6750>
Einheit: m2

**00001.0009 Hohlkehle mit einem 2K EP Bindemittel u. Sieblinie 1:10**
Kunstharzgebundener Mörtel bestehend aus einem 2-K
EP-Bindemittel und einer speziellen
Quarzsandsieblinie im
Mischungsverhältnis bis 1:10 GT.

gewählte Produkte oder gleichwertig:
Remmers Epoxy ST 100 /  Selectmix 0/10

Farbton: transparent

Produktkenndaten -
Im Anlieferungszustand:
Komponente A, Komponente B. Mischung,
Viskosität (25 °C): 870 mPa s, 200 mPa s, 600 mPa
s,Dichte (20 °C) 1,12 g/cm³, 1,03 g/cm³, 1,10
g/cm³,
Im ausreagierten Zustand:
Druckfestigkeit ca. 40 N/mm² *
Biegezugfestigkeit ca. 10 N/mm² *
* Epoxidharzmörtel 1 : 10 mit Normsand

Die genannten Werte stellen typische
Produkteigenschaften dar und sind nicht als
verbindlicheProduktspezifikationen zu verstehen.

Verbrauch:
Grundierung:
ca. 0,20 kg/lfd.m Remmers Epoxy ST 100 <1160>
Verbrauch für Hohlkehle mit Schenkellänge 5 cm
mind. ca. 0,20 kg/lfd.m Remmers Epoxy ST 100 <1160>
ca. 2,00 kg/m² Remmers Selectmix 0/10 <6750>
Einheit: lfm

**00001.0010 Hohlkehle mit einem 2K EP Bindemittel u. Sieblinie 1:10, abgestellt**
Kunstharzgebundener Mörtel bestehend aus einem 2-K
EP-Bindemittel und einer speziellen Quarzsandsieblinie
im
Mischungsverhältnis bis 1:10 GT.

gewählte Produkte oder gleichwertig:
Remmers Epoxy ST 100 /  Selectmix 0/10

Farbton: transparent

Produktkenndaten -
Im Anlieferungszustand:
Komponente A, Komponente B. Mischung,
Viskosität (25 °C): 870 mPa s, 200 mPa s, 600 mPa s,
Dichte (20 °C) 1,12 g/cm³, 1,03 g/cm³, 1,10 g/cm³,

Im ausreagierten Zustand:
Druckfestigkeit ca. 40 N/mm² *
Biegezugfestigkeit ca. 10 N/mm² *
* Epoxidharzmörtel 1 : 10 mit Normsand

Die genannten Werte stellen typische
Produkteigenschaften dar und sind nicht als
verbindliche
Produktspezifikationen zu verstehen.

Verbrauch:
Grundierung:
ca. 0,20 kg/lfm Remmers Epoxy ST 100 <1160>
Verbrauch für Hohlkehle mit Schenkellänge 5 cm
mind. ca. 0,20 kg/lfd.m Remmers Epoxy ST 100 <1160>
ca. 2,00 kg/m² Remmers Selectmix 0/10 <6750>
mind. 0,02 kg/m Remmers Unterwasserprimer <7450>
mind. 100 ml/m Remmers Multisil NUW  <7525>
bei 1 cm² Fugenquerschnitt
(Farbe nach Wahl des AG)
Einheit: lfm

**00001.0011 Grundierung mit einem vorgefüllten, 2K-EP-Bindemittel (CC)**
Liefern und Herstellen einer pigmentierten
epoxydharzgebundenen Grundierung.

gewähltes Produkt oder gleichwertig:
Remmers Epoxy Primer PF

Anwendungsbereiche:
- Pigmentierte Grundierung, Egalisierungsschicht
- Basisschicht für Einstreubeläge
- Grundierung im System Remmers Deck OS 8 u.
Remmers Deck OS 11
Eigenschaften:
- Mechanisch u. Chemisch belastbar
- Sehr gute Haftung auf Beton und Zementestrich
- Weichmacherfrei, nonyl- und alkylphenolfrei
- Im ausreagierten Zustand physiologisch unbedenklich
- Als Grundierung ohne Abstreuung unter Remmers PU- und
EP-Beschichtungen geeignet
Produktkenndaten:
Komponente A, Komponente B, Mischung,
Viskosität (25 °C): 2800 mPa s, 100 mPa s, 900 mPa s,
Dichte (20 °C): 1,62 g/cm³, 1,05 g/cm³, 1,50 g/cm³,

Die genannten Werte stellen typische
Produkteigenschaften dar und sind nicht als
verbindliche Produktspezifikationen zu verstehen.

Verbrauch:
mind. 0,4-0,6 kg/m² Remmers Epoxy Primer PF <1224>
ca. 0,80 kg/m² Remmers Quarz 03/08 DF <4406>
Einheit: m2

**00001.0012 Egalisieren mit einem vorgefüllten 2K EP-Bindemittel und Füllstoff (1:0,5)**
*** Grundposition ZZ 001.0
Liefern und Herstellen einer Kratzspachtelung mit
einem nonylphenol-, lösemittel- und
weichmacherfreien 2-K EP-Bindemittel sowie optionaler
Quarzsand-Abstreuung.

Gewählte Produkte oder gleichwertig:
Remmers Epoxy Primer PF /Selectmix 01/03

Mischungsverhältnis
ca. 1 GT Bindemittel : 0,5 GT Selectmix 01/03
Verbrauch ca. 1,7-1,8 kg/m² Mischung

Farbton: farbig

Produktkenndaten -
Im Anlieferungszustand:
Komponente A, Komponente B, Mischung
Viskosität (25 °C): 2800 mPa s, 100 mPa s, 900 mPa s
Dichte (20 °C): 1,62 g/cm³, 1,05 g/cm³, 1,50 g/cm³,

Die genannten Werte stellen typische
Produkteigenschaften dar und sind nicht als
verbindliche Produktspezifikationen zu verstehen.

Verbrauch:
ca. 1,0 kg/m² Remmers Epoxy Primer PF <1224>:
ca. 0,5 kg/m² Remmers Selectmix 01/03 <4405>
Einheit: m2

**00001.0013 Egalisieren mit einem vorgefüllten 2K EP-Bindemittel und Füllstoff (1:0,5)**
*** Wahlposition ZZ 001.1
Liefern und Herstellen einer Kratzspachtelung mit
einem nonylphenol-, lösemittel- und
weichmacherfreien 2-K EP-Bindemittel sowie optionaler
Quarzsand-Abstreuung.

Gewählte Produkte oder gleichwertig:
Remmers Epoxy Primer PF /Selectmix 01/03

Mischungsverhältnis
ca. 1 GT Bindemittel : 0,5 GT Selectmix 01/03
Verbrauch ca. 1,7-1,8 kg/m² Mischung

Farbton: farbig

Produktkenndaten -
Im Anlieferungszustand:
Komponente A, Komponente B, Mischung
Viskosität (25 °C): 2800 mPa s, 100 mPa s, 900 mPa s
Dichte (20 °C): 1,62 g/cm³, 1,05 g/cm³, 1,50 g/cm³,

Die genannten Werte stellen typische
Produkteigenschaften dar und sind nicht als
verbindliche Produktspezifikationen zu verstehen.

Verbrauch:
je mm SD - mind. 1,2 kg/m² Remmers Primer PF <1224>
je mm SD - mind. 0,6 kg/m² Remmers Selectmix 01/03
<4405>
Einheit: m2

**00001.0014 Hartkorn- /Strukturbeschichtung mit Epoxy SIC Color**
Liefern und Herstellen einer farbigen, rutschhemmenden,
ableitfähigen Strukturversiegelung auf der
vorbereiteten
Flächen mit einem nonylphenol-, lösemittelfreien 2-K
Epoxidharz.

gewähltes Produkt oder gleichwertig:
Remmers Epoxy SIC Color

Farbton: nach Wahl des AG

Eigenschaften:
Mechanisch u. Chemisch belastbar
Im ausreagierten Zustand physiologisch unbedenklich

Produktkenndaten:
Komponente A, Komponente B, Mischung,
Viskosität (25 °C): thixotrop, 130 mPa s, thixotrop,
Dichte (20 °C): 1,8 g/cm³, 1,1 g/cm³, 1,6 g/cm³,

Die genannten Werte stellen typische
Produkteigenschaften dar und sind nicht als
verbindliche Produktspezifikationen zu verstehen.

Verbrauch:
0,60-0,80 kg/m² Remmers Epoxy SIC Color
(Farbe nach Wahl des AG) <6841-6843 u. 6840>
Einheit: m2
